# HAH Sporthalle Zur Ahrensdorfer Heide
Angebotsaufforderung (GAEB DA XML 3.2, DA83)
Projekt: P211206
Währung: EUR
Vergabeart: Offenes Verfahren
Auftraggeber: Stadt Ludwigsfelde, Rathausstraße 3, 14974 Ludwigsfelde; DV-Nummer: 27; Vergabenummer: 27
Erstellt mit: BECHMANN AVA 2022.120/ GXML Toolbox V3.3 R20210630, BECHMANN AVA 2022.120, 17.07.2026

## 27 Trennvorhänge und Ballfangnetz
Datum: 17.07.2026

### LOS 27 TRENNVORHÄNGE UND BALLFANGNETZ

*Hinweis: VORBEMERKUNGEN*
Allgemeine Beschreibung des Bauvorhabens:

Adresse:
Zur Ahrensdorfer Heide 11
14974 Ludwigsfelde

Bauherr:
Stadt Ludwigsfelde
Rathausstraße 3
14974 Ludwigsfelde

Die Stadt Ludwigsfelde, vertreten durch der MH Projektentwicklungsgesellschaft mbH, plant den Neubau einer Sporthalle mit Freianlagenflächen an Standort zur Ahrensdorfer Heide in 14974 Ludwigsfelde.
Das Grundstück wird im Norden und Nordwesten von der Straße Zur Ahrensdorfer Heide begrenzt. Das gegenüberliegende Grundstück ist noch unbebaut. Es handelt sich um eine Wohnbaufläche gem. B-Plan.
Im Osten schließen ein Grünstreifen und ein kleinteiliges Einfamilienhauswohngebiet um den Notteweg und die Weserstraße an.
Die südlichste Ecke des Grundstücks ist durch Wald geprägt, der in sich in dieser Richtung auch weiterführend anschließt. Südwestlich des Grundstücks schließen mit der Augustastraße Doppelhaushälften und Reihenhäuser an.
Das Grundstück selbst ist unbebaut und überwiegend von Wiese bewachsen.
Die geplante Grundstückszufahrt erfolgt von der Straße Zur Ahrensdorfer Heide.

Die neue Sporthalle wird straßenbegleitend neben der neuen Schule an der Straße Zur Ahrensdorfer Heide platziert. Dem zentralen Eingangsbereich wird ein Vorplatz vorgelagert.

Die zweigeschossige Sporthalle besteht aus einer Drei-Feld-Sporthalle, Nebenfunktionsflächen und einer Zuschauertribüne mit 114 Zuschauerplätze davon sind 2 Barrierefrei.Sportler und Besucher gelangen über einen gemeinsamen Haupteingang in das Foyer. Sie werden über das
Treppenhaus 1 in das Obergeschoss geleitet. Dort befinden sich die Umkleide- und Waschräume. Die barrierefreie Erschließung erfolgt über den Aufzug.  Im Brandfall können weitere Ausgänge sowie das
Treppenhaus 2 genutzt werden. Das Gebäude ist nicht unterkellert.

Die tragenden Bauteile werden als Stahlbetonkonstruktion erstellt.
Das Sporthallendach besteht aus Holzbindern mit einer wärmegedämmten Stahltrapezblech Dachhaut.
Die Gründung ist eine Stahlbetonbodenplatte mit Frostschürzen aus Betonstreifenfundamenten.

Die Fassadenbekleidung besteht aus einem WDVS mit keramischem Fliesenbelag im Erdgeschoss und Putz im Obergeschoss. Die Fenster bestehen aus Kunststofffenster mit Aluabdeckung außen,
Alu-Pfosten-Riegel-Fassaden und Bauprofilglasflächen.
Die Dachabdichtung wird bituminös hergestellt und das Dach erhält ein Mindestgefälle von 2%.

Gebäudekenndaten
Anzahl der Vollgeschosse  2
Bruttorauminhalt  18.279,20 m3
Bruttogrundfläche  2054,80 m2
Dachform  Flachdach
Höhe Attika über Gelände:  10 m
Maximale Gebäudeabmessung:  50,40 m x 40,77 m

BESONDERE HINWEISE

GELTUNGSBEREICH UND AUSFÜHRUNGSGRUNDLAGE

Für die Ausführung der Arbeiten gelten die
-DIN 18299  - Allgemeinen Regelungen für Bauarbeiten jeder Art
-DIN 18 334  - Zimmer- und Holzbauarbeiten
-DIN EN 350  - Dauerhaftigkeit von Holz und Holzprodukten
-DIN 18 360  - Metallbauarbeiten
- alle einschläglichen DIN-Vorschriften neuester Fassung,
- die Gütebestimmungen für die zur Verwendung gelangenden Materialien,
- die anerkannten Regeln der Technik,
- die Bestimmungen und Forderungen des Gewerbeaufsichtsamtes und der
  Bauaufsichtsbehörde als vereinbarte Vertragsbestandteile.

VORLEISTUNGEN UND BAUFREIHEIT

Das Abstecken der Hauptachsen sowie das Schaffen der notwendigen Höhenbezugspunkte ist Sache des Auftraggebers.

Der Auftragnehmer ist zur Geltendmachung von Bedenken verpflichtet.

Der Auftragnehmer hat dem Auftraggeber auf die für das angebotene Fabrikat erforderlichen bauseitigen Leistungen rechtzeitig hinzuweisen. Falls erforderlich sind Detailzeichnungen zu übergeben.

Werden zur Anfertigung von Konstruktionsunterlagen mehr Bauangaben benötigt als in den Ausschreibungsunterlagen enthalten oder aus diesen
ersichtlich sind, so hat sie der Auftragnehmer rechtzeitig vom Auftraggeber zu fordern.

Gerüste werden ggf. betriebssicher übergeben. Für die Erhaltung und sichere Benutzung sowie die bestimmungsgemäße Verwendung ist der Auftragnehmer verantwortlich.

Vor Ausführung der Arbeiten hat der AN die genannten Höhen und die Maßgenauigkeit des  Rohbaus eigenverantwortlich durch Nivellement festzustellen. Bei Überschreitung der Toleranzgrenzen ist der Auftraggeber zu verständigen.

BAUSTELLENEINRICHTUNG
Der Auftragnehmer ist für die Bereitsstellung aller zur Ausführung der Leistungen notwendigen Baustelleneinrichtungen selbst verantwortlich.
Für den Verschluß von Lager und Arbeitsplätzen sowie evtl. bereitgestellter Räume hat der Auftragnehmer selbst zu sorgen. Die Beleuchtung der Arbeitsplätze ist Bestandteil der Baustelleneinrichtung.
Notwendige Rüstungen bzw. Arbeitsbühnen sind in die Einheitspreise einzurechnen. Das Fassadengerüst wird bauseitig gestellt (werden Gerüste bauseits bereitgestellt, so können sie unter der Voraussetzung der Verkehrssicherheit vom Auftragnehmer auf eigene Gefahr benutzt werden).
Müssen vorhandene Schutzvorrichtungen zur Ausführung der Arbeiten entfernt werden, so sind diese nach Beendigung der Arbeiten vorschriftsgemäß wiederherzustellen.
Die gegenwärtig gültigen Arbeitsschutzvorschriften sind unbedingt einzuhalten.

Das Lagern von Druckgasflaschen in Treppenhäusern, Durchgängen und
Durchfahrten ist untersagt. Ein Feuerlöscher, tragbar, der Klasse C nach DIN EN 2 - oder vergleichbar einsetzbar - muß bei Arbeiten mit brennbaren Gasen vorhanden sein.

Die Standorte für folgende Baumaschinen und Geräte sind mit der Bauleitung des Auftraggebers oder in deren Ermangelung mit diesem selbst abzustimmen:
- Krane und Krananlagen
- Fördereinrichtungen und Aufzüge
Bei Turmdrehkranen ist dazu die maximale Höhe, Ausladung und Abstützlast anzugeben. Das gilt auch, wenn ein noch nicht bestätigter Baustelleneinrichtungsplan vorliegt.

Gefahrbereiche bei Montagearbeiten sind abzusperren und zu kennzeichnen. Entstehen dadurch Behinderungen für andere Unternehmer oder Dritte, sind der Zeitraum der Absperrung sowie alternative Maßnahmen mit der Bauleitung abzustimmen.

KOSTENABGRENZUNG
Bauseitig wird ein ELT-Anschluß vorgesehen und bereitgestellt. Die elektrische Steuereinrichtung einschließlich der Kleinspannungsinstallation ist vom Auftragnehmer zu erbringen und einzukalkulieren.

Soweit in der Ausschreibung und dem Leistungsverzeichnis nichts anderes vorgesehen ist,
gilt in Ergänzung der DIN-Vorschriften:
- Das Rohbau-Aufmaß zur Anfertigung der Auftragnehmer-Konstruktionszeichnungen bzw. Detailzeichnungen ist vom Auftragnehmer durchzuführen und mit den Einheitspreisen
  abgegolten.
- Werden ausdrücklich Verbindungsmittel aus Formblechen in den Ausschreibungsunterlagen ausgeschlossen, ist das im Preisangebot zu berücksichtigen
- Mit den Preisen sind die aus den übergebenen Unterlagen erkennbaren oder gewerksüblichen  Bohrungen, Fräsungen, Abfasungen, Zapfenverbindungen, Versatzausbildungen,  Auflagerausbildungen, Maßnahmen gegen Aufspaltung, Transport- und Montagestäße und
-verbindungen sowie alle Montagehilfsmittel und -geräte abgegolten, soweit sie keine  Besonderen Leistungen gemäß DIN 18299 und DIN 18334 darstellen.
- Das Nachimprägnieren von Schnittstellen sowie das Liefern und Anbringen einer  Kennzeichnung nach DIN 68 800-3 sind im Preis enthalten.

ABFALLBESEITIGUNG

Eigenes Restmaterial, Verschnitt, Bruch, Verpackungsmaterial und dergleichen ist vom Auftragnehmer kostenlos zu beseitigen.

Werden Container bauseits bereitgestellt, erfolgt eine Umlage der Kosten, deren Höhe zuvor mit dem  Auftragnehmer vereinbart wird. Ein Nachweis der effektiven Kosten bleibt den Partnern vorbehalten.

Bei Schleifarbeiten im Trockenverfahren sind Absauggeräte zu verwenden.

Der Nachweis über die ordnungsgemäße Entsorgung kann verlangt werden.

ALLGEMEINE ANGABEN ZUR BAUAUSFÜHRUNG

ALLGEMEINES

Für die Ausführung erforderliche Maße sind zuvor am Bau zu nehmen. Sofern nicht aus Detailzeichnungen ersichtlich, sind Maße für Vorleistungen für andere Gewerke (z. B. Firstausbildung, Auskragungen von Sparren, Aufschieblinge, Wechsel) mit der Bauleitung oder dem nachfolgenden Unternehmer abzusprechen.

Die abgebundenen Dachteile sowie der fertige Dachstuhl sind grundsätzlich vom Statiker abzunehmen. Hierüber ist ein Abnahme-Protokoll zu erstellen und in dreifacher Ausfertigung dem Auftraggeber auszuhändigen.

Abweichend von Nr. 3.1.10 der DIN 18 334 sind tragende Konstruktionen aus Bauschnittholz mindestens nach der Sortierklasse S 10 bzw. MS 10 gemäß DIN 4074-1 auszuführen.

Metallteile sind gegen Korrosion zu schützen, sichtbare Nägel und Schrauben im Außenbereich sind zu verzinken.

Nägel dürfen nicht auf Zug beansprucht werden. Eine statisch beanspruchte Nagelverbindung ist mit mindestens vier Nägeln herzustellen.

Der Auftragnehmer ist verpflichtet, eine genaue, prüffähige Holzliste als Abrechnungsgrundlage für den  Auftraggeber zu erstellen.

Während der Montage ist die Konstruktion im Außenbereich gegen Witterungseinflüsse, insbesondere gegen Sturm, im erforderlichen Maß zu schützen. Das gilt vor allem bei Arbeitsunterbrechungen.

Holzteile, die auf Bauteilen aus Beton, Naturstein  oder Mauerwerk aufliegen, sind ohne zusätzliche Vergütung mit einer Lage unbesandeter Bitumenpappe oder gleichwertigem Material von diesem zu trennen.

Bei sichtbar bleibenden Hölzern im Außenbereich sind die Kanten leicht zu brechen, die Oberfläche ist gehobelt zu liefern.
Verbindungen bei sichtbar bleibenden Hölzern sind generell verdeckt auszuführen.

Vor der Durchführung von Stemm-, Bohr- und Einsetzarbeiten an Estrichen, geputzten Wänden und Decken sind Leitungen mit einem Suchgerät zu orten.

Werden für nicht genormte Erzeugnisse Gebrauchstauglichkeitsnachweise verlangt, z. B. Prüfzeugnisse, und kann für eingebaute Erzeugnisse ein solcher Nachweis nicht erbracht werden, gilt das als Fehler der Werkleistung. Referenzen können in diesem Fall den Nachweis nicht ersetzen.

Es ist herzfreies Holz einzusetzen.

HOLZSCHUTZ

Die vom Hersteller angegebenen Anwendungsbeschränkungen bei Holzschutzmitteln sind zu beachten. Sie sind dem Auftraggeber auf Verlangen nachzuweisen. Besonders ist der Auftraggeber auf vorübergehende Beschränkungen bei Nachfolgearbeiten oder in der Nutzung der Bauleistung hinzuweisen, sofern Gesundheitsgefährdungen durch Holzschutzmittel nicht auszuschließen sind.

Tragende Bauteile sind nach den Vorschriften der Länderbauordnungen bzw. unter Beachtung der  vorgegebenen oder nach Art des Bauteils zu erwartenden Gefährdungsklassen vorbeugend mit Holzschutzmitteln zu behandeln.

Wird in den Planungs- oder Ausschreibungsunterlagen keine Angabe zum Holzschutz gemacht, so sind die in der Reihe DIN 68800 definierten Gefährdungsklassen und der daraus resultierende Holzschutz maßgebend. Die inhaltlich vergleichbaren DIN EN-Vorschriften sind - sofern nicht bauaufsichtlich verlangt - nur bei ausdrücklicher Bezugsnahme anzuwenden.

Soweit nicht vom Auftraggeber im Rahmen der Ausschreibung festgelegt, ist das Einbringverfahren der Holzschutzmittel vom Bieter bei Angebotsabgabe anzugeben. Das gilt auch für eine - nur alternativ anzubietende - mechanische Vorbehandlung des Holzes. Dem Auftraggeber ist mitzuteilen, welche Einschränkungen bei zu erwartender malermäßiger Behandlung der Bauteile zu beachten sind. Sofern Holzschutzmittel auf Wasserbasis erhältlich sind, sind diese - bei vergleichbar fixierenden Eigenschaften - anzubieten.

Holzschutzmittel für tragende Bauteile müssen das Prüf- und Überwachungszeichen des DIBt besitzen, die RAL-Kennzeichnung genügt bei vorbeugendem Einsatz nicht.

Holzschutzmittel im Außenbereich dürfen keine auswaschbaren Farbzusätze enthalten. Werden auswaschbare Holzschutzmittel im Innenbereich eingesetzt, sind behandelnde Teile beim Transport oder bei der Lagerung vor Nässe zu schützen. Wird eine bestimmte und realisierbare Eindringtiefeklasse gefordert, so gelten die dazu erforderlichen Vorbehandlungen als Nebenleistungen.

Holzschutzmittel im Innenbereich müssen das Zertifikat "zugelassen für Wohnräume umgebende Konstruktionen" aufweisen.

Als Gefahrstoffe nach der GefStoffV oder den TRGS einzuordnende Anstrichstoffe und Lösungsmittel dürfen grundsätzlich nur in Originalgebinden auf der Baustelle verarbeitet werden. Ist eine Umfüllung nicht zu vermeiden, müssen die Behälter wie das Originalgebinde gekennzeichnet sein. Über den Verbleib von Reststoffen kann die Bauleitung einen Nachweis verlangen.

DÄMMSTOFFE

Beim Umgang mit Mineralfaserdämmstoffen (Einbau und Ausbau) ist für gute Durchlüftung der Räume zu sorgen. Eventuelle Staubablagerungen sind zu entfernen (Kehren ist untersagt). Beim Trennen ist keine Säge zu verwenden.

Bei allen eingebrachten Dämmungen ist darauf zu achten, daß sie konvektionsdicht sind. Alle Fugen, Fußpunkte, Knickpunkte und dergleichen sind mit mindestens 5 cm breiten, selbstklebenden und dampfdichten Fugenbändern abzukleben, wenn nicht durch die Art oder Form der Dämmstoffe ein Luftdurchsatz verhindert wird. Bei der Wahl der Fugenbänder darf die geforderte Feuerwiderstandsklasse nicht verringert werden.

Werden zwischen Sparren Mineralfaserplatten eingebaut, so müssen sie dem Typ W entsprechen, damit keine Aufwölbung eintritt.

Durch den Einbau von Dämmkeilen darf die vorgesehene Schichtdicke nicht gemindert werden. Der erhöhte Verschnitt ist im Preis enthalten.

#### 27.01 VORBEREITENDE ARBEITEN

*Hinweis: Hinweise*
Die eigenständige Koordination von Schnittstellen
untereinander ist Sache des AN und mit den EP abgegolten.

Das Schaffen der erforderlichen Höhenbezugspunkte
je Geschoss ist Sache des Auftraggebers:
pro Etage wird ein Meterriß zur Verfügung gestellt.

Der AG stellt zur besseren Koordination einen browserbasierten Projektraum ("Planfred") zur Verfügung, der vom AN zu nutzen ist.
Sämtliche Planunterlagen werden ausschließlich digital im Projektraum zur Verfügung gestellt. Sofern Unterlagen in Papierform benötigt werden, sind diese durch den AN eigenständig und auf eigene Kosten zu beschaffen.

Des Weiteren sind mit dem Einheitspreis dieser Position sämtliche Kosten für den Antransport, die Montage, Demontage sowie den Rücktransport abgegolten. Eventuell erforderliche mehrmalige An- und Abreisen des Auftragnehmers (z. B. bedingt durch den Baufortschritt oder bauseitige Unterbrechungen) werden nicht gesondert vergütet.

**27.01.1 Baustelleneinrichtung**
Baustelleneinrichtung (BE) zur Durchführung
der nachfolgend benannten Leistungen "Vorhänge" anfahren, aufbauen, vorhalten und beseitigen.

Die Position beinhaltet alle für die Durchführung der
vertraglichen Leistung erforderlichen BE- Teile,
Maßnahmen und Einrichtungen, soweit nicht
gesondert ausgewiesen;
dazu gehören Einrichtung, Betrieb, Unterhaltung
sowie abschließende Beseitigung von:
- Baumaschinen, Geräte, Werkzeuge, incl.
  Kräne und Hebezeuge jeglicher Art,
- notwendige Innenrüstungen für Raumhöhe bis 7.50m,
  incl. notwendiger Schutzmaßnahmen anderer Bauteile,
  insbesondere für den Sporthallenfußboden
- Unterkunfts- und Materialcontainer,
  Baubüro für AN (sofern erforderlich),
- Fahrwege, komplette Baustellenbeleuchtung,
  Fernsprechanschlüsse,
- Sicherheitseinrichtungen jeglicher Art,

Übergeordnete allgemeine BE werden
bauseitig zur Nutzung bereitgestellt, u. a.:
- Baustellen-WC-Einheit,
- Bauzaun,
- Herrichten u. Beseitigen Freifläche für BE,
- Fassadengerüst,

HINWEIS- Aufstellflächen/ örtl. Gegebenheiten:
Für die Baustelleneinrichtungen und Lagerzwecke dürfen
nur die von der Bauleitung des AG freigegebenen
Flächen genutzt werden.

Die Ausführung der BE erfolgt nach Wahl des AN.

Zusätzlich zu erbringende Leistungen werden nur
vergütet, wenn diese nachfolgend aufgeführt bzw.
gesondert durch den AG beauftragt werden.

Des Weiteren:
- Baustromverteiler stellt der AG,
  Strom-Verbrauchskosten trägt der AG.
- Bauwasseranschluss wird durch den AG in Form eines
  Hydranten zur Verfügung gestellt.
  Wasser-Verbrauchskosten trägt der AG.

Die Bekanntgabe der erforderlichen elektrischen
Leistung für Baugeräte bzw. sonstige elektrisch
betriebene Großgeräte ist der Bauleitung zur Auslegung
der Baustellenverteiler spätestens 1 Woche nach
Auftragserteilung schriftlich anzugeben.
Menge: 1,000 psch

**27.01.2 Werkstattzeichnungen**
Werkstattzeichnungen
Durch den Auftragnehmer sind 3 Wochen vor
Ausführungsbeginn Systemschnitte wesentlicher
Baugruppen zur Prüfung und Freigabe vorzulegen.
Ein ausreichender Zeitraum (mind. 2 Wochen) zur Prüfung ist
einzukalkulieren.
Die geforderten Werkstattzeichnungen umfassen:
vollständige Systemdarstellungen der Fangnetze und Trennvorhänge,jeweils einschl. aller Anschlüsse an das Bauwerk, einschl. der Auflistung sämtlicher Bauteile.
Die Unterlagen sind im Format PDF, DWG sowie
3-fach maßstabsgerecht in Papierformat den AG
zu übermitteln.
Die als Anlage in diesem Leistungsverzeichnis
beiliegenden Planunterlagen können durch den AG als
Arbeitsgrundlage im Format DWG oder DXF zur Verfügung
gestellt werden.
Die Verwendung von Planfred als Planserver ist
obligatorisch.
Menge: 1,000 psch

**27.01.3 Maßaufnahme am Bau**
Maßaufnahme am Bau:
Maßaufnahme an sämtlichen Einbausituationen am Bau.
Der Auftragnehmer ist verpflichtet, eine Maßaufnahme
am Bau durchzuführen. Er hat vor Fertigungsbeginn
zu prüfen, ob die Ausführung am Bau nach den
vereinbarten Details und den zulässigen Toleranzen
erfolgt.
Menge: 1,000 psch

**27.01.4 Standgerüst fahrbar**
Standgerüst bzw. Standgerüste fahrbar oder fahrbare Arbeitsbühne(n) unter Beachtung der Unfallverhütungsvorschriften aufstellen, vorhalten und nach Beendigung der Arbeiten wieder abbauen; als Montagehilfe für nachstehende Leistungen (Montage Trennvorhang);
die Montage- bzw. Arbeitshöhen sind den beiliegenden Plänen zu entnehmen (erforderliche Arbeitshöhe ca. 8,20 m).
Gerüstklasse: Ausführung als Alu-Fahrgerüst nach DIN EN 1004, Gerüstgruppe 3 (zulässige Belastung mindestens 2,0 kN/m2
Fahrrollen: Zum Schutz der frisch eingebrachten, elastischen PUR-Bodenbeschichtung ist das Fahrgerüst zwingend mit spindelbaren/höhenverstellbaren Fahrrollen (Durchmesser >=150 mm auszustatten. Die Rollen müssen über eine weiche, bodenschonende Gummierung bzw. elastische Lauffläche verfügen, die ausdrücklich für den Einsatz auf empfindlichen Oberflächen geeignet ist, um mechanische Beschädigungen zu verhindern.
Der Untergrund ist vor dem Auslegen der Platten staub- und sandfrei zu reinigen."
Menge: 1,000 psch

**27.01.5 Vorbereitende Arbeiten**
Reinigen der Hallen-Bodenflächen im Bereich der Montage- und Fahrbahnen des Rollgerüsts vor dem Auslegen der lastverteilenden Schutzplatten.
Die Leistung umfasst das vollständige Fegen und anschließende gründliche Absaugen (mittels Industriestaubsauger) von Staub, Sand, Bohr- und Materialrückständen, die durch Vorgewerke verursacht wurden.
Menge: 1,000 psch

**27.01.6 Gesamtdokumentation zur Endabnahme**
Zusammenstellen der Dokumentationsunterlagen für
die Vorhänge. Übergabe 2-fach in Papier und 1-fach digital mit der Fertigstellungsanzeige der Leistung an die OÜ,
jedoch spätestens zum VOB Abnahmetermin.
Wie:
- Fachunternehmererklärung,
- Fachbauleitererklärungen, Zusammenstellungen und
  Übereinstimmungserklärungen aus Eigenüberwachung
- Fachbetriebs- & Eignungsnachweise,
- Lieferscheine, Qualitätsnachweise und Prüfzeugnisse
  aller eingebauten Materialien,
- Materialzusammenstellung,
- alle Nachweise und Protokolle,
- Nachweis über Stundenlohnarbeiten,
- Werkplanungen / Revisionszeichnungen,
- Prüfzeugnisse, Zulassungszertifikate,
- Übereinstimmungserklärungen zu Prüfzeugnissen,
- Errichterbescheinigungen, CE-Erklärungen,
- Materialnachweise,
- DIN-Sicherheitsdatenblätter,
- Hersteller- und Einbaurichtlinien,
- Wartungs-, Bedienungs- und Pflegeanleitungen,
soweit zutreffend.

Vorlage Bauleitung wöchentlich in der Bauphase:
- Bautagebücher mit lfd. Nummerierung etc.

Vorlage Bauleitung rechtzeitig vor Einbau zur Prüfung:
- Materialnachweise,
- Prüfzeugnisse, Zulassungszertifikate,
- Übereinstimmungserklärungen zu Prüfzeugnissen.
Menge: 1,000 psch

#### 27.02 VORHÄNGE, NETZ

*Hinweis: Trennvorhang*
Der ausgeschriebene Trennvorhang ist eine schwebende Last über Personen.
Die Ausführung kann daher nur einer Fachfirma übertragen werden, welche über einen gültigen Schweißbefähigungsnachweis nach DIN EN 1092-2 verfügt.
Der Trennvorhang muss der Landesbauordnung,
den GUV Bestimmungen sowie der DIN 18 032, Teil 4 entsprechen.

Folgende Nachweise sind dem Angebot beizufügen:
1. Genehmigungsausweis für das TÜV-Sicherheitszeichen.

  Ausstellende Dienststelle...................

  Prüfdatum:........................

2. Gültiger Schweißbefähigungsnachweis
  nach DIN EN 1090-2

  Ausstellende Dienststelle........................

  Prüfdatum:..............

  ausgestellt auf:.......................................

  Eigenes Unternehmen Ja/Nein

**27.02.7 Trennvorhang**
Doppelschaliger Trennvorhang mit TÜV-Sicherheitszeichen,
entsprechend DIN 18032, Teil 4, komplett liefern und montieren:

Lichte Abmessungen:
B / H = ca. 27.50m / 7,00 m,

incl. 1x Schlupftür:
eine aufrollbare Schlupftür mit Gurtbändern und seitlichen Sicherheitsverschlüssen, die das Hineinklettern verhindern in den Trennvorhang,

Schallschutz:
Schallabsorbierend gemäß DIN 18032-4,
Schalldämm-Maß Rw von mindestens 22 dB
(Laborwert, Nachweis durch Prüfzeugnis),

Stahl-Unterkonstruktion für die Montage des Trennvorhangs,
bestehend aus Profilstahl.
Ausführung rostschutzgrundiert.

incl. Aufzugsmechanik komplett, mit TÜV-baumustergeprüfter Statik, Präzisions-Stahlwelle, wartungsfreien Kugellagern,
Perlon-Traggurte mit hoher Reißfestigkeit, mind. 12-fache Sicherheit.
Die Befestigung der Traggurte an der Hubeinrichtung hat
mittels nachstellbarer Befestigungselemente zu erfolgen.

Der Trennvorhang ist bei Ausführung mit zentraler
Wickelwelle mit einer Fangvorrichtung, bei Ausführung als Wellenanlage mit 2 automatischen Sicherheitsfangvorrichtungen an den äußeren
Wellenenden auszustatten,
die zusätzlich mit Zwangstrennern versehen sind,
die im Falle eines Einrastens einer Fangvorrichtung
den Motor abschalten.
Getriebemotor 220/380 V Drehstrom mit Elektromagnetbremse,
angebautem Wendeschütz, Sicherheitsendschalter,
Notendschalter sowie einem zusätzlichen Federstabendschalter.
Motor gem. VDE-Vorschriften.
Elektrische Zu- und Steuerleitungen bauseits.
Ebenso der elektr. Anschluss incl. eines abschließbaren
Netzanschluss-Schalters.
Die Schaltpläne sind vom Bieter zur Verfügung zu stellen.

incl. Kunstlederbehang:
2-schalig, bestehend aus PVC-freiem Kunstleder einseitig
mit schallabsorbierender Vliesoberfläche beschichtet.
Flächengewicht 1450 g/m2.

Die Lieferung von PVC-haltigem Bespannungsmaterial
ist wegen der im Brandfall auftretenden Dioxinbildung
ausdrücklich nicht erlaubt.
Die Nichtverwendung von PVC ist durch
beizufügendes Prüfzeugnis für das Kunstleder nachzuweisen.
Bahnverbindung durch Doppelnaht.
Kunstleder schwerentflammbar nach DIN 4102, B1,
nachzuweisen durch ein "allgemeines bauaufsichtliches Prüfzeugnis".
Farbe nach vorzulegender Kollektion.
Dies ist mit Laborprüfbericht nachzuweisen.
Die Trennvorhang-Wandflächen sind zwecks Verkürzung
der Nachhallzeiten in der Halle mit einer schallabsorbierenden
Oberfläche zu liefern.
Die Luftschallabsorption nach DIN EN ISO 354 ist durch ein
Beizufügendes Prüfzeugnis nachzuweisen.

incl. Seitliche Sicherheitsverschlüsse für den Trennvorhang:
Lieferung und Montage von je 2 St. seitlichen
Sicherheitsverschlüssen (bis ca. 2,50 m Höhe).
Ausführung als Faltkonstruktion o. ä.
Bei heruntergefahrenem Trennvorhang müssen
die seitlichen Trennvorhang-Enden geschlossen sein,
um ein Hineinklettern in den Vorhang
aus Sicherheitsgründen auszuschließen.

angebotenes Fabrikat: . . . . . . . . . .

Prüfzeugnis über die PVC-Freiheit des Kunstleders
liegt bei Ja/Nein

Prüfzeugnis über die Schwerentflammbarkeit
nach DIN 4102, B1, liegt bei Ja/Nein,

Prüfzeugnis über die Schalldämmung in Höhe
von mind. 22 dB liegt bei Ja/Nein,

Prüfzeugnis über die Schallabsorption nach
DIN EN ISO 354 liegt bei Ja/Nein,

Fangvorrichtungen mit Zwangstrennern Ja/Nein.
Menge: 2,000 St

**27.02.8 Abnahme Trennvorhang**
Abnahme der  Trennvorhänge durch einen vom GUV
anerkannten, unabhängigen Sachverständigen
entsprechend DIN 18032, Teil 4.
In die Abnahmepauschale sind sämtliche Kosten
und Prüfgebühren, Anlage eines Prüfbuches etc.
einzukalkulieren.
Menge: 1,000 psch

**27.02.9 Wartung**
Option - Anwendung bei Bedarf bzw./und
nach Aufforderung durch AG:

Entsprechend DIN 18032, Teil 4, ist der Trennvorhang
einmal jährlich einer Kontrolle durch einen Sachkundigen
zu unterziehen.
Zu diesem Zwecke wird mit einer Herstellerfirma
ein Wartungsvertrag abgeschlossen.
Ein entsprechender Vertragsentwurf ist beizufügen.
Wartungskosten je Trennvorhang und Jahr.
Menge: 2,000 St/J

*Hinweis: Ballfangnetz*
Sicherheitstechnische Vorbemerkungen:
Manuell verschiebbare Ballschutznetze fallen
unter die Bestimmungen für schwebende Lasten
über Personen. Die in der DIN 18032, Teil 4
beschriebenen und für Ballschutznetze relevanten
Anforderungen sind zu erfüllen.

**27.02.10 Ballfangnetz**
Ballschutznetz, 2-teilig, manuell seitlich verschiebbar,
komplett liefern und montieren.

Manuell verschiebbare Ballfangnetze mit Schienenanlage
im Bereich der Tribüne.
2 x versetzte Schienen,
2 x Staupaket: ca. 3,60 m,
Überlappung beider Ballfangnetze: 25cm,

Abmessung gesamt L x H:  ca. 44,10 x 3,00 m,

bestehend aus:

Unterkonstruktion für die Montage des Ballfangnetzes
an den bauseitigen BSH-Dach-Bindern (GL 24c),
Spannweite bzw. lichter Abstand Dachbinder: bis 5.00m,
incl. 16 St. Diagonalstab, seitlich an Dachbinder montiert,
Ausführung gemäß statischen Erfordernis.
Ausführung rostschutzgrundiert.

Schienenanlage, bestehend aus einer schweren,
galvanisch verzinkten Stahlschiene, Laufrollen und
Zugwagen inkl. der erforderlichen Schienenverbinder und Stopper,
Incl. Kleinteile und Zubehör nach Erfordernis.

Nylonnetz:
Material: Nylon,
Maschenweite: 40 x 40 mm,
Fadenstärke: 2 mm
Farbe: Weiß,
incl. 6mm starker Randleine und unterer Beschwerung,

Ort:
Achse C,
Siehe Plan:
ARC_5_HSC_DT_12_04_F Trennvorhang und Ballfangnetz
u. a.

Angebotenes Fabrikat: . . . . . . . . .
Menge: 1,000 St

#### 27.03 STUNDENLOHNARBEITEN

*Hinweis: Hinweise*
Hinweis Stundenlohnarbeiten:
Sollten Stundenarbeiten notwendig werden, sind diese
unverzüglich der örtlichen Bauleitung anzuzeigen und
entsprechend mit Angaben der Gründe zu protokollieren
und nachzuweisen.
Nicht unverzüglich angezeigte und nicht sofort protokollierte
Stundenarbeiten können nicht abgerechnet werden.

**27.03.11 Stundensatz Personal**
Mittlerer Stundensatz für produktives
Baustellenpersonal für Montage-Arbeiten
nach Zeitaufwand als Mittelwert aus den Stundensätzen für den
Vorarbeiter, Facharbeiter, Helfer.
Auszubildende im 3. Lehrjahr werden mit dem halben
Stundensatz angerechnet.
In den Stundensatz sind alle Lohnnebenkosten wie
Auslösung, Fahrgeld, Unternehmerzuschlag,
Erschwerniszulagen, Kosten für Arbeitsschutzbekleidung,
Anteilige Kosten für Aufsichtspersonal, Werkzeuge,
Kleingeräte, Verbrauchsstoffe usw. eingerechnet.
Personalstunden werden nur für die Dauer des
Arbeitseinsatzes anerkannt. Der Einsatz erfolgt für
unvorhersehbare Leistungen, wenn nicht in
anderen LV-Positionen beschrieben,
Ausführung nur nach Aufforderung durch den AG.
Menge: 30,000 h

## Zusätzlicher Text
Mit der Abgabe des Angebotes erkennt der Bieter die zugrunde gelegten Allgemeinen und Besonderen Vertragsbedingungen an und bestätigt mit seiner Unterschrift, dass er alle Lieferungen und Leistungen im vorstehenden Leistungsverzeichnis erfasst hat und in der Lage ist eine sach-, und fachgerechte Arbeit zu liefern und auszuführen.
